# Descalcificador electrónico "CAL-X"

- Propiedad del archivo: CYPE INGENIEROS, S.A.
- Formato: FIEBDC-3/2002
- Divisa: EUR
- Costes indirectos: 3.00 %
- IVA: 21.00 %

## I Instalaciones

### IF Fontanería

#### IFT Sistemas de tratamiento de agua

**IFT115** Ud Descalcificador electrónico "CAL-X".
Descalcificador electrónico, modelo CAL-STOP 3 "CAL-X", de 220x150x50 mm, diámetro máximo de la tubería 32 mm, frecuencia de funcionamiento entre 20 y 80 KHz, para alimentación a 100-240 V y 50/60 Hz de frecuencia con fuente de alimentación de 12 Vcc, consumo eléctrico 1 W, con indicadores luminosos de tensión y funcionamiento. Incluso elementos de fijación.
Incluye: Replanteo. Colocación y fijación. Comprobación de su correcto funcionamiento.
Criterio de medición de proyecto: Número de unidades previstas, según documentación gráfica de Proyecto.
Criterio de medición de obra: Se medirá el número de unidades realmente ejecutadas según especificaciones de Proyecto.

| Código | Ud | Descripción | Rendimiento | Precio | Importe |
|---|---|---|---|---|---|
| mt37cal010z | Ud | Descalcificador electrónico, modelo CAL-STOP 3 "CAL-X", de 220x150x50 mm, diámetro máximo de la tubería 32 mm, frecuencia de funcionamiento entre 20 y 80 KHz, para alimentación a 100-240 V y 50/60 Hz de frecuencia con fuente de alimentación de 12 Vcc, consumo eléctrico 1 W, con indicadores luminosos de tensión y funcionamiento. Con elementos de fijación. (material) | 1.000 | 1425.00 | 1425.00 |
| mo008 | h | Oficial 1ª fontanero. (mano de obra) | 0.537 | 23.74 | 12.75 |
| mo107 | h | Ayudante fontanero. (mano de obra) | 0.537 | 21.90 | 11.76 |
| % | % | Costes directos complementarios | 4 % | 1449.51 | 57.98 |
|  |  | Costes directos |  |  | 1507.49 |
